# Vedação da junta entre a caixilharia exterior e a parede

- Propriedade do ficheiro: CYPE INGENIEROS, S.A.
- Formato: FIEBDC-3/2002
- Moeda: EUR
- Custos indirectos: 3.00 %
- IVA: 23.00 %

## H Remates e trabalhos auxiliares

### HS Vedações

#### HSC Caixilharias

**HSC010** m Vedação da junta entre a caixilharia exterior e a parede.
Vedação exterior da junta entre a caixilharia exterior de alumínio e a parede de betão de 10 mm de largura e 5 mm de profundidade, com silicone sintético incolor Orbasil N-25 "QUILOSA", incolor.
Inclui: Preparação e limpeza da junta. Vedação exterior. Remates. Limpeza final.
Critério de medição de projecto: Comprimento medido segundo documentação gráfica de Projecto.
Critério de medição de obra: Medir-se-á o comprimento realmente executado segundo especificações de Projecto.

| Código | Un | Descrição | Rendimento | Preço | Importância |
|---|---|---|---|---|---|
| mt21qui010a | Ud | Cartucho de 600 ml de silicone neutro Orbasil N-26 "QUILOSA", incolor, dureza Shore A aproximada de 23, segundo EN ISO 868 e recuperação elástica >=93%, segundo EN ISO 7389. (material) | 0.170 | 5.95 | 1.01 |
| mo113 | h | Operário não qualificado construção. (mão de obra) | 0.227 | 21.45 | 4.87 |
| % | % | Custos directos complementares | 2 % | 5.88 | 0.12 |
|  |  | Custos directos |  |  | 6.00 |
