# Vedação da junta entre a caixilharia exterior e a parede

- Propriedade do ficheiro: CYPE Ingenieros S.A.
- Formato: FIEBDC-3/2016
- Programa: Gerador de preços para construção civil. CYPE Ingenieros, S.A.
- Data: 03/07/2024
- Moeda: EUR
- Custos indirectos: 3 %
- IVA: 23 %

## H Remates e trabalhos auxiliares

### HS Vedações

#### HSC Caixilharias

**HSC010** m Vedação da junta entre a caixilharia exterior e a parede.
Vedação exterior da junta entre a caixilharia exterior de alumínio e a parede de betão de 10 mm de largura e 5 mm de profundidade, com silicone sintético incolor Orbasil N-25 "QUILOSA", incolor.
Inclui: Preparação e limpeza da junta. Vedação exterior. Remates. Limpeza final.
Critério de medição de projecto: Comprimento medido segundo documentação gráfica de Projecto.
Critério de medição de obra: Medir-se-á o comprimento realmente executado segundo especificações de Projecto.

| Código | Un | Descrição | Rendimento | Preço | Importância |
|---|---|---|---|---|---|
| mt21qui010a | Ud | Cartucho de 600 ml de silicone neutro Orbasil N-26 "QUILOSA", incolor, dureza Shore A aproximada de 23, segundo EN ISO 868 e recuperação elástica >=93%, segundo EN ISO 7389. (material) | 0.17 | 5.95 | 1.012 |
| mo113 | h | Operário não qualificado construção. (mão de obra) | 0.227 | 21.45 | 4.869 |
| % | % | Custos directos complementares | 2 % | 5.881 | 0.118 |
|  |  | Custos directos |  |  | 5.999 |

Resíduos:
- colocação: mt21qui010a; factor de resíduo 0.06

## Recursos

**mt21qui010a** Ud Cartucho de 600 ml de silicone neutro Orbasil N-26 "QUILOSA"
Dados técnicos: Custo energético 87.088 MJ; Emissão de CO2 3.667 kg; Código LER 17 09 04; Massa do elemento 0.45 kg; Volume 0.0003 m3
Resíduos:
- embalagem: re170203 Plástico. (componente de resíduo); rendimento 0.1 kg; Código LER 17 02 03; Massa do elemento 1 kg; Volume 0.001667 m3
